# 26-A23, Betonfugenarbeiten_2026
Angebotsaufforderung (GAEB 90, DA83)
Währung: EUR
Auftraggeber: Bundesrepublik Deutschland vertreten durch

## A23, Betonfugenarbeiten_2026
Datum: 03.06.26

### Abschnitt 01 Abschnitt Lägerdorf - Itzehoe Süd

#### Unterabschnitt 01.01 Einrichtung, Hilfsleistungen

**01.01.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**01.01.0002 Baustelle räumen Sämtl. LV-Abschn.**
StL-Nr. 21910111201
Baustelle von allen Geräten, Anlagen, Einrichtungen und
dgl. räumen. Benutzte Flächen und Wege entsprechend dem
ursprünglichen Zustand herrichten. Soweit nicht für
bestimmte Leistungen für das Räumen der Baustelle gesonderte Positionen im Leistungsverzeichnis enthalten
sind, gilt die Pauschale
für alle Leistungen sämtlicher Abschnitte des Leistungsverzeichnisses.
Menge: 1,000 Psch
Zuordnung: 101

#### Unterabschnitt 01.02 Verkehrssicherung

**01.02.0001 Verk.sich. kürzerer Dauer durchf.*stat.Arb.st. ums. bei Tageslicht*Anordnung n. Unt.**
StL-Nr. 22110513590299110
Verkehrssicherung an Arbeitsstellen von kürzerer Dauer
betriebsfertig aufbauen, vorhalten, warten, instand
setzen, betreiben und abbauen. Vorübergehende Verkehrssicherungsmaßnahmen durchführen.
Nach RSA, Regelplan 'Verkehrszeichenplan lt.
Baubeschreibung 6.3.2.'
Für stationäre Arbeitsstelle einschließlich Umsetzen.
Umsetzen nach Unterlagen des AG.
Länge des Arbeitsbereiches 'ca. 1000 m'
Gesamtdauer der Verkehrsführung '07.30 Uhr bis 17.30
Uhr'
Bei Tageslicht.
Verkehrsrechtliche Anordnung nach Unterlagen des AG
einholen und zugehörige Unterlagen erstellen. Erforderliche Ortsbesichtigungen zur Erstellung der Planunterlagen für die verkehrsrechtliche Anordnung durchführen.
Menge: 5,000 St
Zuordnung: 105

**01.02.0002 Verk.sich. kürzerer Dauer durchf.*stat.Arb.st. ums. bei Tageslicht*Anordnung n. Unt.**
StL-Nr. 22110513590299110
Verkehrssicherung an Arbeitsstellen von kürzerer Dauer
betriebsfertig aufbauen, vorhalten, warten, instand
setzen, betreiben und abbauen. Vorübergehende Verkehrssicherungsmaßnahmen durchführen.
Nach RSA, Regelplan 'Verkehrszeichenplan D III/1r'
Für stationäre Arbeitsstelle einschließlich Umsetzen.
Umsetzen nach Unterlagen des AG.
Länge des Arbeitsbereiches 'ca. 1000 m'
Gesamtdauer der Verkehrsführung '07.30 Uhr bis 17.30
Uhr'
Bei Tageslicht.
Verkehrsrechtliche Anordnung nach Unterlagen des AG
einholen und zugehörige Unterlagen erstellen. Erforderliche Ortsbesichtigungen zur Erstellung der Planunterlagen für die verkehrsrechtliche Anordnung durchführen.
Menge: 5,000 St
Zuordnung: 105

*Hinweis*
Bezugnehmend auf Position 01.02.0003 ist wie lt.
Baubeschreibung das Verkehrskonzept des AG zu
entnehmen. Die Leistungen beziehen sich auf die
kurzzeitige Sperrung der Anschlussstelle (Ab- und
Zufahrt).

**01.02.0003 Verk.sich. kürzerer Dauer durchf. Verk.konzept AG*stat.Arb.st. ums. bei Tageslicht*Anordnung n. Unt. gebührenfrei**
StL-Nr. 22110513502299111
Verkehrssicherung an Arbeitsstellen von kürzerer Dauer
betriebsfertig aufbauen, vorhalten, warten, instand
setzen, betreiben und abbauen. Vorübergehende Verkehrssicherungsmaßnahmen durchführen.
Nach Verkehrskonzept des AG.
Für stationäre Arbeitsstelle einschließlich Umsetzen.
Umsetzen nach Unterlagen des AG.
Länge des Arbeitsbereiches 'bis ca. 1000 m '
Gesamtdauer der Verkehrsführung '07.30 Uhr bis 17.30
Uhr'
Bei Tageslicht.
Verkehrsrechtliche Anordnung nach Unterlagen des AG
einholen und zugehörige Unterlagen erstellen. Erforderliche Ortsbesichtigungen zur Erstellung der Planunterlagen für die verkehrsrechtliche Anordnung durchführen.
Gebührenfrei.
Menge: 1,000 St
Zuordnung: 105

#### Unterabschnitt 01.03 Fugenerneuerung

**01.03.0001 Kanten- und Eckabbruch ausbessern*Breite bis 5 cm PCC-Mörtel**
StL-Nr. 2231144279102
Kanten- und Eckabbruch ausbessern. Schadhaften Beton in
unterschiedlichen Einzellängen entfernen, Ränder der
schadhaften Fläche abgestimmt auf den Reparaturbaustoff
bearbeiten. Reparaturstelle reinigen, Fugenschalung
herstellen, Betonfläche mit Grundierung vollflächig
vorstreichen und Reparaturbaustoff einbauen. Ausgebaute
Stoffe nach Wahl des AN verwerten. Bei Eckabbrüchen
werden beide Kanten aufgemessen. Der Reparaturbaustoff
wird gesondert vergütet.
Anzahl der Einzelschäden 'ca. 100 St.'
Größte Breite der Schadensfläche bis 5 cm.
Reparaturbaustoff = PCC-Mörtel.
Menge: 10,000 m
Zuordnung: 114

**01.03.0002 Kanten- und Eckabbruch ausbessern*Breite ü. 5-10 cm PCC-Mörtel**
StL-Nr. 2231144279202
Kanten- und Eckabbruch ausbessern. Schadhaften Beton in
unterschiedlichen Einzellängen entfernen, Ränder der
schadhaften Fläche abgestimmt auf den Reparaturbaustoff
bearbeiten. Reparaturstelle reinigen, Fugenschalung
herstellen, Betonfläche mit Grundierung vollflächig
vorstreichen und Reparaturbaustoff einbauen. Ausgebaute
Stoffe nach Wahl des AN verwerten. Bei Eckabbrüchen
werden beide Kanten aufgemessen. Der Reparaturbaustoff
wird gesondert vergütet.
Anzahl der Einzelschäden 'ca. 50 St.'
Größte Breite der Schadensfläche über 5 cm bis 10 cm.
Reparaturbaustoff = PCC-Mörtel.
Menge: 10,000 m
Zuordnung: 114

**01.03.0003 Kanten- und Eckabbruch ausbessern*Breite ü.10-15 cm PCC-Mörtel**
StL-Nr. 2231144279302
Kanten- und Eckabbruch ausbessern. Schadhaften Beton in
unterschiedlichen Einzellängen entfernen, Ränder der
schadhaften Fläche abgestimmt auf den Reparaturbaustoff
bearbeiten. Reparaturstelle reinigen, Fugenschalung
herstellen, Betonfläche mit Grundierung vollflächig
vorstreichen und Reparaturbaustoff einbauen. Ausgebaute
Stoffe nach Wahl des AN verwerten. Bei Eckabbrüchen
werden beide Kanten aufgemessen. Der Reparaturbaustoff
wird gesondert vergütet.
Anzahl der Einzelschäden 'ca. 20 St.'
Größte Breite der Schadensfläche über 10 cm bis 15 cm.
Reparaturbaustoff = PCC-Mörtel.
Menge: 10,000 m
Zuordnung: 114

**01.03.0004 Reparaturbaustoff liefern PCC-Mörtel**
StL-Nr. 22311443502
Reparaturbaustoff liefern für Kantenschäden, E-
ckausbrüche und Schadstellen.
Reparaturbaustoff = PCC-Mörtel.
Menge: 250,000 kg
Zuordnung: 114

**01.03.0005 Riss aufweiten und verfüllen bis 5,00 m*T:3,0 cm B: 12mm N2 verfüllen**
StL-Nr. 2231144121301
Riss in Betondecke durch Schneiden aufweiten und als
Fuge verfüllen. Schneidschlamm absaugen und nach Wahl
des AN verwerten.
Einzellängen bis 5,00 m.
Fugenspalttiefe = 3,0 cm, Fugenspaltbreite = 12 mm.
Fugenspalt verfüllen mit heiß verarbeitbarer Fugenmasse
Typ N2.
Menge: 50,000 m
Zuordnung: 114

**01.03.0006 Fugenfüllung ersetzen u. aufweiten Querfuge n.gefährl. Abfall*12/35, N2 verf.**
StL-Nr. 223114447290103
Fugenfüllung ersetzen. Fugenspalt durch Schneiden aufweiten. Schadhafte Fugenfüllung entfernen, Fugenspalt
ausbürsten und verfüllen. Vorhandene Fugenspaltabmessungen nach Unterlagen des AG.
Querfuge.
Einzellängen 'Fahrbahnbreite = ca. 12,60 m '
Vorhandene Fugenfüllung = Fugenmasse, nicht gefährlicher Abfall. Ausgebaute Stoffe nach Wahl des AN verwerten.
Fugenspaltbreite 12 mm, Fugenspalttiefe 35 mm, Un-
terfüllstoff einbringen, verfüllen mit heiß verarbeitbarer Fugenmasse Typ N2.
Menge: 11000,000 m
Zuordnung: 114

**01.03.0007 Fugenfüllung ersetzen u. aufweiten Längsfuge*n.gefährl. Abfall 12/35, N2 verf.**
StL-Nr. 223114447100103
Fugenfüllung ersetzen. Fugenspalt durch Schneiden aufweiten. Schadhafte Fugenfüllung entfernen, Fugenspalt
ausbürsten und verfüllen. Vorhandene Fugenspaltabmessungen nach Unterlagen des AG.
Längsfuge.
Vorhandene Fugenfüllung = Fugenmasse, nicht gefährlicher Abfall. Ausgebaute Stoffe nach Wahl des AN verwerten.
Fugenspaltbreite 12 mm, Fugenspalttiefe 35 mm, Un-
terfüllstoff einbringen, verfüllen mit heiß verarbeitbarer Fugenmasse Typ N2.
Menge: 9700,000 m
Zuordnung: 114

*Hinweis*
Die angegebenen lf.m. aus Position 01.03.0008 beziehen
sich auf 3 Einzellängen.

**01.03.0008 Fugenfüllung ersetzen u. aufweiten Rinnen+Fundament*über 10-20 m n.gefährl. Abfall*15/40, N2 verf.**
StL-Nr. 223114447440104
Fugenfüllung ersetzen. Fugenspalt durch Schneiden aufweiten. Schadhafte Fugenfüllung entfernen, Fugenspalt
ausbürsten und verfüllen. Vorhandene Fugenspaltabmessungen nach Unterlagen des AG.
Fuge an Rinnen, längs verlaufenden Fundamenten u. ä.
Einzellängen über 10,00 m bis 20,00 m.
Vorhandene Fugenfüllung = Fugenmasse, nicht gefährlicher Abfall. Ausgebaute Stoffe nach Wahl des AN verwerten.
Fugenspaltbreite 15 mm, Fugenspalttiefe 40 mm, Un-
terfüllstoff einbringen, verfüllen mit heiß verarbeitbarer Fugenmasse Typ N2.
Menge: 100,000 m
Zuordnung: 114

### Abschnitt 02 Abschnitt Horst - Elmshorn

#### Unterabschnitt 02.01 Einrichtung, Hilfsleistungen

**02.01.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**02.01.0002 Baustelle räumen Sämtl. LV-Abschn.**
StL-Nr. 21910111201
Baustelle von allen Geräten, Anlagen, Einrichtungen und
dgl. räumen. Benutzte Flächen und Wege entsprechend dem
ursprünglichen Zustand herrichten. Soweit nicht für
bestimmte Leistungen für das Räumen der Baustelle gesonderte Positionen im Leistungsverzeichnis enthalten
sind, gilt die Pauschale
für alle Leistungen sämtlicher Abschnitte des Leistungsverzeichnisses.
Menge: 1,000 Psch
Zuordnung: 101

#### Unterabschnitt 02.02 Verkehrssicherung

**02.02.0001 Verk.sich. kürzerer Dauer durchf.*stat.Arb.st. ums. bei Tageslicht*Anordnung n. Unt.**
StL-Nr. 22110513590299110
Verkehrssicherung an Arbeitsstellen von kürzerer Dauer
betriebsfertig aufbauen, vorhalten, warten, instand
setzen, betreiben und abbauen. Vorübergehende Verkehrssicherungsmaßnahmen durchführen.
Nach RSA, Regelplan 'Verkehrszeichenplan lt.
Baubeschreibung 6.3.2.'
Für stationäre Arbeitsstelle einschließlich Umsetzen.
Umsetzen nach Unterlagen des AG.
Länge des Arbeitsbereiches 'ca. 1000 m'
Gesamtdauer der Verkehrsführung '09.00 Uhr bis 19.00
Uhr'
Bei Tageslicht.
Verkehrsrechtliche Anordnung nach Unterlagen des AG
einholen und zugehörige Unterlagen erstellen. Erforderliche Ortsbesichtigungen zur Erstellung der Planunterlagen für die verkehrsrechtliche Anordnung durchführen.
Menge: 8,000 St
Zuordnung: 105

**02.02.0002 Verk.sich. kürzerer Dauer durchf.*stat.Arb.st. ums. bei Tageslicht*Anordnung n. Unt.**
StL-Nr. 22110513590299110
Verkehrssicherung an Arbeitsstellen von kürzerer Dauer
betriebsfertig aufbauen, vorhalten, warten, instand
setzen, betreiben und abbauen. Vorübergehende Verkehrssicherungsmaßnahmen durchführen.
Nach RSA, Regelplan 'Verkehrszeichenplan D III/1r'
Für stationäre Arbeitsstelle einschließlich Umsetzen.
Umsetzen nach Unterlagen des AG.
Länge des Arbeitsbereiches 'ca. 1000 m'
Gesamtdauer der Verkehrsführung '9.00 Uhr bis 19.00
Uhr'
Bei Tageslicht.
Verkehrsrechtliche Anordnung nach Unterlagen des AG
einholen und zugehörige Unterlagen erstellen. Erforderliche Ortsbesichtigungen zur Erstellung der Planunterlagen für die verkehrsrechtliche Anordnung durchführen.
Menge: 8,000 St
Zuordnung: 105

#### Unterabschnitt 02.03 Fugenerneuerung

**02.03.0001 Kanten- und Eckabbruch ausbessern*Breite bis 5 cm PCC-Mörtel**
StL-Nr. 2231144279102
Kanten- und Eckabbruch ausbessern. Schadhaften Beton in
unterschiedlichen Einzellängen entfernen, Ränder der
schadhaften Fläche abgestimmt auf den Reparaturbaustoff
bearbeiten. Reparaturstelle reinigen, Fugenschalung
herstellen, Betonfläche mit Grundierung vollflächig
vorstreichen und Reparaturbaustoff einbauen. Ausgebaute
Stoffe nach Wahl des AN verwerten. Bei Eckabbrüchen
werden beide Kanten aufgemessen. Der Reparaturbaustoff
wird gesondert vergütet.
Anzahl der Einzelschäden 'ca. 100 St.'
Größte Breite der Schadensfläche bis 5 cm.
Reparaturbaustoff = PCC-Mörtel.
Menge: 10,000 m
Zuordnung: 114

**02.03.0002 Kanten- und Eckabbruch ausbessern*Breite ü. 5-10 cm PCC-Mörtel**
StL-Nr. 2231144279202
Kanten- und Eckabbruch ausbessern. Schadhaften Beton in
unterschiedlichen Einzellängen entfernen, Ränder der
schadhaften Fläche abgestimmt auf den Reparaturbaustoff
bearbeiten. Reparaturstelle reinigen, Fugenschalung
herstellen, Betonfläche mit Grundierung vollflächig
vorstreichen und Reparaturbaustoff einbauen. Ausgebaute
Stoffe nach Wahl des AN verwerten. Bei Eckabbrüchen
werden beide Kanten aufgemessen. Der Reparaturbaustoff
wird gesondert vergütet.
Anzahl der Einzelschäden 'ca. 50 St.'
Größte Breite der Schadensfläche über 5 cm bis 10 cm.
Reparaturbaustoff = PCC-Mörtel.
Menge: 10,000 m
Zuordnung: 114

**02.03.0003 Kanten- und Eckabbruch ausbessern*Breite ü.10-15 cm PCC-Mörtel**
StL-Nr. 2231144279302
Kanten- und Eckabbruch ausbessern. Schadhaften Beton in
unterschiedlichen Einzellängen entfernen, Ränder der
schadhaften Fläche abgestimmt auf den Reparaturbaustoff
bearbeiten. Reparaturstelle reinigen, Fugenschalung
herstellen, Betonfläche mit Grundierung vollflächig
vorstreichen und Reparaturbaustoff einbauen. Ausgebaute
Stoffe nach Wahl des AN verwerten. Bei Eckabbrüchen
werden beide Kanten aufgemessen. Der Reparaturbaustoff
wird gesondert vergütet.
Anzahl der Einzelschäden 'ca. 20 St.'
Größte Breite der Schadensfläche über 10 cm bis 15 cm.
Reparaturbaustoff = PCC-Mörtel.
Menge: 10,000 m
Zuordnung: 114

**02.03.0004 Reparaturbaustoff liefern PCC-Mörtel**
StL-Nr. 22311443502
Reparaturbaustoff liefern für Kantenschäden, E-
ckausbrüche und Schadstellen.
Reparaturbaustoff = PCC-Mörtel.
Menge: 150,000 kg
Zuordnung: 114

**02.03.0005 Riss aufweiten und verfüllen bis 5,00 m*T:3,0 cm B: 12mm N2 verfüllen**
StL-Nr. 2231144121301
Riss in Betondecke durch Schneiden aufweiten und als
Fuge verfüllen. Schneidschlamm absaugen und nach Wahl
des AN verwerten.
Einzellängen bis 5,00 m.
Fugenspalttiefe = 3,0 cm, Fugenspaltbreite = 12 mm.
Fugenspalt verfüllen mit heiß verarbeitbarer Fugenmasse
Typ N2.
Menge: 50,000 m
Zuordnung: 114

**02.03.0006 Fugenfüllung ersetzen u. aufweiten Querfuge n.gefährl. Abfall*12/35, N2 verf.**
StL-Nr. 223114447290103
Fugenfüllung ersetzen. Fugenspalt durch Schneiden aufweiten. Schadhafte Fugenfüllung entfernen, Fugenspalt
ausbürsten und verfüllen. Vorhandene Fugenspaltabmessungen nach Unterlagen des AG.
Querfuge.
Einzellängen 'Fahrbahnbreite = ca. 12,60 m'
Vorhandene Fugenfüllung = Fugenmasse, nicht gefährlicher Abfall. Ausgebaute Stoffe nach Wahl des AN verwerten.
Fugenspaltbreite 12 mm, Fugenspalttiefe 35 mm, Un-
terfüllstoff einbringen, verfüllen mit heiß verarbeitbarer Fugenmasse Typ N2.
Menge: 18000,000 m
Zuordnung: 114

**02.03.0007 Fugenfüllung ersetzen u. aufweiten Längsfuge*n.gefährl. Abfall 12/35, N2 verf.**
StL-Nr. 223114447100103
Fugenfüllung ersetzen. Fugenspalt durch Schneiden aufweiten. Schadhafte Fugenfüllung entfernen, Fugenspalt
ausbürsten und verfüllen. Vorhandene Fugenspaltabmessungen nach Unterlagen des AG.
Längsfuge.
Vorhandene Fugenfüllung = Fugenmasse, nicht gefährlicher Abfall. Ausgebaute Stoffe nach Wahl des AN verwerten.
Fugenspaltbreite 12 mm, Fugenspalttiefe 35 mm, Un-
terfüllstoff einbringen, verfüllen mit heiß verarbeitbarer Fugenmasse Typ N2.
Menge: 14500,000 m
Zuordnung: 114

*Hinweis*
Die angegebenen lf.m. aus Position 02.03.0008 beziehen
sich auf 5 Einzellängen.

**02.03.0008 Fugenfüllung ersetzen u. aufweiten Rinnen+Fundament*über 10-20 m n.gefährl. Abfall*15/40, N2 verf.**
StL-Nr. 223114447440104
Fugenfüllung ersetzen. Fugenspalt durch Schneiden aufweiten. Schadhafte Fugenfüllung entfernen, Fugenspalt
ausbürsten und verfüllen. Vorhandene Fugenspaltabmessungen nach Unterlagen des AG.
Fuge an Rinnen, längs verlaufenden Fundamenten u. ä.
Einzellängen über 10,00 m bis 20,00 m.
Vorhandene Fugenfüllung = Fugenmasse, nicht gefährlicher Abfall. Ausgebaute Stoffe nach Wahl des AN verwerten.
Fugenspaltbreite 15 mm, Fugenspalttiefe 40 mm, Un-
terfüllstoff einbringen, verfüllen mit heiß verarbeitbarer Fugenmasse Typ N2.
Menge: 120,000 m
Zuordnung: 114

USt %: 19,00
